# Grup hidràulic per a circuit de calefacció

- Propietat de l'arxiu: CYPE Ingenieros S.A.
- Format: FIEBDC-3/2016
- Programa: Generador de preus de la construcció. CYPE Ingenieros, S.A.
- Data: 04/07/2024
- Divisa: EUR
- Costos indirectes: 3 %
- IVA: 21 %

## I Instal·lacions

### IC Calefacció, refrigeració, climatització i A.C.S.

#### ICS Sistemes de conducció d'aigua

**ICS110** U Grup hidràulic per a circuit de calefacció.
Grup hidràulic d'impulsió directa, "VAILLANT", amb bomba de circulació d'alta eficiència, termòmetres en impulsió i en retorn, clau de tall amb dispositiu antiretorn en impulsió, clau de tall en retorn, bypass, aïllament tèrmic i connexions de 1".
Inclou: Replanteig. Col·locació dels components del grup. Connexionat i comprovació del seu correcte funcionament.
Criteri d'amidament de projecte: Nombre d'unitats previstes, segons documentació gràfica de Projecte.
Criteri de mesura d'obra: Es mesurarà el nombre d'unitats realment executades segons especificacions de Projecte.

| Codi | Ut | Descripció | Rendiment | Preu | Import |
|---|---|---|---|---|---|
| mt38vai706a | U | Grup hidràulic d'impulsió directa, "VAILLANT", amb bomba de circulació d'alta eficiència, termòmetres en impulsió i en retorn, clau de tall amb dispositiu antiretorn en impulsió, clau de tall en retorn, bypass, aïllament tèrmic i connexions de 1". (material) | 1 | 805 | 805.000 |
| mo011 | h | Oficial 1ª muntador. (mà d'obra) | 0.24 | 29.34 | 7.042 |
| mo080 | h | Ajudant muntador. (mà d'obra) | 0.24 | 25.28 | 6.067 |
| % | % | Costos directes complementaris | 2 % | 818.109 | 16.362 |
|  |  | Costos directes |  |  | 834.471 |

## Recursos

**mt38vai706a** U Grup hidràulic d'impulsió directa
Dades tècniques: Cost energètic 0.857 MJ; Emissió de CO2 1.349 kg
Residus:
- embalatge: re150101 Envasos de paper i cartró. (component de residu); rendiment 1.586 kg; Codi LER 15 01 01; Massa de l'element 1 kg; Volum 0.001333 m3
