# Caldera a gas, domèstica, de condensació, de peu, per a calefacció i A.C.S

- Propietat de l'arxiu: CYPE INGENIEROS, S.A.
- Format: FIEBDC-3/2002
- Divisa: EUR
- Costos indirectes: 3.00 %
- IVA: 21.00 %

## I Instal·lacions

### IC Calefacció, refrigeració, climatització i A.C.S.

#### ICG Calderes a gas

**ICG230** U Caldera a gas, domèstica, de condensació, de peu, per a calefacció i A.C.S.
Caldera de peu, de condensació, per a calefacció i A.C.S. acumulada, model VSC 206/4-5 90 ecoCOMPACT "VAILLANT", potència útil de 4 a 20 kW (80/60°C), potència d'A.C.S. 24 kW, acumulador d'A.C.S. de 90 l, cabal d'A.C.S. 24,4 l/min per a salt tèrmic de 30°C, dimensions 1319x595x693 mm, amb cremador modulant de gas natural, eficiència energètica classe A en calefacció, eficiència energètica classe A en A.C.S., perfil de consum XL en A.C.S., amb sistema electrònic amb tecnologia eBus i connexions elèctriques ProE, sistema ADS de diagnòstic amb pantalla retroil·luminada, sistema Comfort Safe de funcionament d'emergència, bomba de circulació d'alta eficiència, vas d'expansió de 4 l per a A.C.S. i vas d'expansió de 12 l per a calefacció, kit hidràulic, ànode electrònic, sifó per a connexió amb la xarxa de recollida de condensats i connexió per a vàlvula de seguretat, neutralitzador de condensats, sense incloure el conducte per a evacuació dels productes de la combustió. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38vai045e | U | Caldera de peu, de condensació, per a calefacció i A.C.S. acumulada, model VSC 206/4-5 90 ecoCOMPACT "VAILLANT", potència útil de 4 a 20 kW (80/60°C), potència d'A.C.S. 24 kW, acumulador d'A.C.S. de 90 l, cabal d'A.C.S. 24,4 l/min per a salt tèrmic de 30°C, dimensions 1319x595x693 mm, amb cremador modulant de gas natural, eficiència energètica classe A en calefacció, eficiència energètica classe A en A.C.S., perfil de consum XL en A.C.S., amb sistema electrònic amb tecnologia eBus i connexions elèctriques ProE, sistema ADS de diagnòstic amb pantalla retroil·luminada, sistema Comfort Safe de funcionament d'emergència, bomba de circulació d'alta eficiència, vas d'expansió de 4 l per a A.C.S. i vas d'expansió de 12 l per a calefacció. (material) | 1.000 | 3835.00 | 3835.00 |
| mt38vai514a | U | Kit hidràulic, "VAILLANT", format per claus de tall, claus d'omplert i buidatge, grup de seguretat i clau de gas no precintable. (material) | 1.000 | 265.00 | 265.00 |
| mt38vai517a | U | Ànode electrònic, "VAILLANT", per a protecció contra la corrosió. (material) | 1.000 | 225.00 | 225.00 |
| mt38vai510a | U | Sifó per a connexió amb la xarxa de recollida de condensats i connexió per a vàlvula de seguretat, "VAILLANT". (material) | 1.000 | 15.00 | 15.00 |
| mt38vai512a | U | Neutralitzador de condensats, "VAILLANT", per col·locar entre la caldera i el tub de desguàs. (material) | 1.000 | 70.00 | 70.00 |
| mt38www012 | U | Material auxiliar per a instal·lacions de calefacció i A.C.S. (material) | 1.000 | 2.10 | 2.10 |
| mo004 | h | Oficial 1ª calefactor. (mà d'obra) | 3.597 | 29.34 | 105.54 |
| mo103 | h | Ajudant calefactor. (mà d'obra) | 3.597 | 25.25 | 90.82 |
| % | % | Costos directes complementaris | 2 % | 4608.46 | 92.17 |
|  |  | Costos directes |  |  | 4700.63 |
