# Caldera a gas, domèstica, de condensació, mural, per a calefacció i A.C.S

- Propietat de l'arxiu: CYPE INGENIEROS, S.A.
- Format: FIEBDC-3/2002
- Divisa: EUR
- Costos indirectes: 3.00 %
- IVA: 21.00 %

## I Instal·lacions

### IC Calefacció, refrigeració, climatització i A.C.S.

#### ICG Calderes a gas

**ICG232** U Caldera a gas, domèstica, de condensació, mural, per a calefacció i A.C.S.
Caldera mural, de condensació, per a calefacció i A.C.S. amb microacumulació, model VMW 30CF/1-7 SI (N-ES) ecoTEC exclusive "VAILLANT", potència útil de 3 a 22 kW (80/60°C), potència d'A.C.S. 30 kW, cabal d'A.C.S. 17,2 l/min per a salt tèrmic de 25°C, cabal d'A.C.S. 14,3 l/min per a salt tèrmic de 30°C, dimensions 720x440x382 mm, amb cremador modulant de gas natural, eficiència energètica classe A+ en calefacció, eficiència energètica classe A en A.C.S., perfil de consum XXL en A.C.S., amb sistema Comfort Safe de funcionament d'emergència, bomba de circulació d'alta eficiència, sistema de control sensoCOMFORT VRC 720, display digital, per cable, programació diària i setmanal, sonda exterior per a control de la temperatura, control de varis circuits de calefacció amb mòduls i termòstats addicionals, control des de smartphone o tablet mitjançant l'App myVaillant per IOS (iPhone i iPad) i Android, per instal·lar a la paret o a la caldera, sistema dualPOWER de repartiment de potència per a la calefacció i A.C.S., placa de connexions i conducte per a evacuació de fums, sifó per a connexió amb la xarxa de recollida de condensats i connexió per a vàlvula de seguretat, neutralitzador de condensats. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38vai021i | U | Caldera mural, de condensació, per a calefacció i A.C.S. amb microacumulació, model VMW 30CF/1-7 SI (N-ES) ecoTEC exclusive "VAILLANT", potència útil de 3 a 22 kW (80/60°C), potència d'A.C.S. 30 kW, cabal d'A.C.S. 17,2 l/min per a salt tèrmic de 25°C, cabal d'A.C.S. 14,3 l/min per a salt tèrmic de 30°C, dimensions 720x440x382 mm, amb cremador modulant de gas natural, eficiència energètica classe A+ en calefacció, eficiència energètica classe A en A.C.S., perfil de consum XXL en A.C.S., amb sistema Comfort Safe de funcionament d'emergència, bomba de circulació d'alta eficiència, sistema de control sensoCOMFORT VRC 720, display digital, per cable, programació diària i setmanal, sonda exterior per a control de la temperatura, control de varis circuits de calefacció amb mòduls i termòstats addicionals, control des de smartphone o tablet mitjançant l'App myVaillant per IOS (iPhone i iPad) i Android, per instal·lar a la paret o a la caldera, sistema dualPOWER de repartiment de potència per a la calefacció i A.C.S., placa de connexions i conducte per a evacuació de fums. (material) | 1.000 | 4085.00 | 4085.00 |
| mt38vai510a | U | Sifó per a connexió amb la xarxa de recollida de condensats i connexió per a vàlvula de seguretat, "VAILLANT". (material) | 1.000 | 15.00 | 15.00 |
| mt38vai512a | U | Neutralitzador de condensats, "VAILLANT", per col·locar entre la caldera i el tub de desguàs. (material) | 1.000 | 70.00 | 70.00 |
| mt38www012 | U | Material auxiliar per a instal·lacions de calefacció i A.C.S. (material) | 1.000 | 2.10 | 2.10 |
| mo004 | h | Oficial 1ª calefactor. (mà d'obra) | 3.597 | 29.34 | 105.54 |
| mo103 | h | Ajudant calefactor. (mà d'obra) | 3.597 | 25.25 | 90.82 |
| % | % | Costos directes complementaris | 2 % | 4368.46 | 87.37 |
|  |  | Costos directes |  |  | 4455.83 |
