# Caldera a gas, col·lectiva, de condensació, mural

- Propietat de l'arxiu: CYPE INGENIEROS, S.A.
- Format: FIEBDC-3/2002
- Divisa: EUR
- Costos indirectes: 3.00 %
- IVA: 21.00 %

## I Instal·lacions

### IC Calefacció, refrigeració, climatització i A.C.S.

#### ICG Calderes a gas

**ICG238** U Caldera a gas, col·lectiva, de condensació, mural.
Caldera mural, de condensació, model VM ES 806/5-5 ecoTEC plus "VAILLANT", potència útil de 15 a 75 kW (80/60°C), potència per a l'interacumulador d'A.C.S. 76 kW, dimensions 960x480x602 mm, amb cremador modulant de gas natural, amb tecnologia Stop&Start d'ajust automàtic de la potència d'arrencada, tecnologia multisensors, sistema Comfort Safe de funcionament d'emergència, bomba de circulació d'alta eficiència, bescanviador d'acer inoxidable, sistema ADS de diagnòstic amb pantalla retroil·luminada, sistema AKS (Aqua Kondens System) d'aprofitament de l'energia de condensació per produir aigua calenta mitjançant interacumulador i sistema intel·ligent d'acumulació AIS, kit hidràulic, aïllament tèrmic per a kit hidràulic, claus de tall, aïllament tèrmic per a les claus de tall, vàlvula de seguretat. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38vai015a | U | Caldera mural, de condensació, model VM ES 806/5-5 ecoTEC plus "VAILLANT", potència útil de 15 a 75 kW (80/60°C), potència per a l'interacumulador d'A.C.S. 76 kW, dimensions 960x480x602 mm, amb cremador modulant de gas natural, amb tecnologia Stop&Start d'ajust automàtic de la potència d'arrencada, tecnologia multisensors, sistema Comfort Safe de funcionament d'emergència, bomba de circulació d'alta eficiència, bescanviador d'acer inoxidable, sistema ADS de diagnòstic amb pantalla retroil·luminada, sistema AKS (Aqua Kondens System) d'aprofitament de l'energia de condensació per produir aigua calenta mitjançant interacumulador i sistema intel·ligent d'acumulació AIS. (material) | 1.000 | 6990.00 | 6990.00 |
| mt38vai502a | U | Kit hidràulic, "VAILLANT", format per bomba de circulació amb aïllament tèrmic, vàlvula d'omplert i connexions hidràuliques per alvas d'expansió i la vàlvula de seguretat. (material) | 1.000 | 900.00 | 900.00 |
| mt38vai596a | U | Aïllament tèrmic per a kit hidràulic, "VAILLANT". (material) | 1.000 | 115.00 | 115.00 |
| mt38vai504a | U | Claus de tall, "VAILLANT". (material) | 1.000 | 210.00 | 210.00 |
| mt38vai505b | U | Aïllament tèrmic per a les claus de tall, "VAILLANT". (material) | 1.000 | 35.00 | 35.00 |
| mt38vai506a | U | Vàlvula de seguretat, "VAILLANT", tarada a 6 bar. (material) | 1.000 | 70.00 | 70.00 |
| mt38www010 | U | Material auxiliar per instal·lacions de calefacció. (material) | 1.000 | 1.68 | 1.68 |
| mo004 | h | Oficial 1ª calefactor. (mà d'obra) | 4.885 | 29.34 | 143.33 |
| mo103 | h | Ajudant calefactor. (mà d'obra) | 4.885 | 25.25 | 123.35 |
| % | % | Costos directes complementaris | 2 % | 8588.36 | 171.77 |
|  |  | Costos directes |  |  | 8760.13 |
