# Conjunt de calderes a gas, de condensació, de peu, de fosa d'alumini

- Propietat de l'arxiu: CYPE INGENIEROS, S.A.
- Format: FIEBDC-3/2002
- Divisa: EUR
- Costos indirectes: 3.00 %
- IVA: 21.00 %

## I Instal·lacions

### IC Calefacció, refrigeració, climatització i A.C.S.

#### ICG Calderes a gas

**ICG242** U Conjunt de calderes a gas, de condensació, de peu, de fosa d'alumini.
Conjunt de 2 calderes en cascada, sent cadascuna d'elles una caldera de peu, de condensació, model ecoCRAFT exclusiv VKK 806/3-E HL R1 "VAILLANT", potència útil de 14 a 78 kW (80/60°C), potència per a l'interacumulador d'A.C.S. 80 kW, dimensions 1285x695x1240 mm, amb cos de fosa d'alumini/silici i cremador d'acer inoxidable modulant de gas natural, sistema electrònic amb tecnologia eBus i connexions elèctriques ProE, sistema ADS de diagnòstic amb pantalla retroil·luminada, sistema AKS (Aqua Kondens System) d'aprofitament de l'energia de condensació per produir aigua calenta mitjançant interacumulador, sistema intel·ligent d'acumulació AIS, sistema Comfort Safe de funcionament d'emergència i emissió de NOx classe 5, sistema de control, model sensoCOMFORT VRC 720, mòdul, model VR 32/3, mòdul, model VR 70, bomba de circulació modulant d'alta eficiència, grup de seguretat, equip de neutralització de condensats, per a potència de calefacció fins a 200 kW, amb bomba d'evacuació de condensats. Inclús piròstat i desguàs a bonera pel buidatge de la caldera i el drenatge de la vàlvula de seguretat, sense incloure el conducte per a evacuació dels productes de la combustió. Totalment muntat, connexionat i provat.
Inclou: Replanteig. Presentació dels elements. Muntatge de la caldera i els seus accessoris. Connexionat amb les xarxes de conducció d'aigua, de gas, de salubritat i elèctrica, i amb el conducte d'evacuació dels productes de la combustió. Posada en marxa.
Criteri d'amidament de projecte: Nombre d'unitats previstes, segons documentació gràfica de Projecte.
Criteri de mesura d'obra: Es mesurarà el nombre d'unitats realment executades segons especificacions de Projecte.

| Codi | Ut | Descripció | Rendiment | Preu | Import |
|---|---|---|---|---|---|
| mt38vai010a | U | Caldera de peu, de condensació, model ecoCRAFT exclusiv VKK 806/3-E HL R1 "VAILLANT", potència útil de 14 a 78 kW (80/60°C), potència per a l'interacumulador d'A.C.S. 80 kW, dimensions 1285x695x1240 mm, amb cos de fosa d'alumini/silici i cremador d'acer inoxidable modulant de gas natural, sistema electrònic amb tecnologia eBus i connexions elèctriques ProE, sistema ADS de diagnòstic amb pantalla retroil·luminada, sistema AKS (Aqua Kondens System) d'aprofitament de l'energia de condensació per produir aigua calenta mitjançant interacumulador, sistema intel·ligent d'acumulació AIS, sistema Comfort Safe de funcionament d'emergència i emissió de NOx classe 5. (material) | 2.000 | 9565.00 | 19130.00 |
| mt38vai500a | U | Bomba de circulació modulant d'alta eficiència, "VAILLANT". (material) | 2.000 | 1370.00 | 2740.00 |
| mt38vai501a | U | Grup de seguretat, "VAILLANT", per a caldera ecoCRAFT exclusiv. (material) | 2.000 | 195.00 | 390.00 |
| mt38vai508b | U | Equip de neutralització de condensats, per a potència de calefacció fins a 200 kW, amb bomba d'evacuació de condensats, "VAILLANT". (material) | 2.000 | 825.00 | 1650.00 |
| mt38vai621a | U | Sistema de control, model sensoCOMFORT VRC 720 "VAILLANT", amb display digital, amb programació diària i setmanal, sonda exterior per a control de la temperatura, control de varis circuits de calefacció, de calderes en cascada, de captadors solars tèrmics i d'unitats de ventilació, amb mòduls i termòstats addicionals, amb possibilitat de control des de smartphone o tablet mitjançant l'App myVaillant per IOS (iPhone i iPad) i Android, per instal·lar a la paret o a la caldera. (material) | 1.000 | 335.00 | 335.00 |
| mt38vai612a | U | Mòdul, model VR 32/3 "VAILLANT", per al control d'una caldera addicional en cascada, amb comunicació amb protocol Ebus. (material) | 1.000 | 115.00 | 115.00 |
| mt38vai611a | U | Mòdul, model VR 70 "VAILLANT", per al control de 2 circuits addicionals de calefacció, amb comunicació amb protocol Ebus i 2 sondes de temperatura VR 10. (material) | 1.000 | 260.00 | 260.00 |
| mt38www050 | U | Desguàs a bonera, per al drenatge de la vàlvula de seguretat, compost per 1 m de tub d'acer negre de 1/2" i embut desguàs, inclús accessoris i peces especials. (material) | 1.000 | 15.00 | 15.00 |
| mt38www010 | U | Material auxiliar per instal·lacions de calefacció. (material) | 1.000 | 1.68 | 1.68 |
| mo004 | h | Oficial 1ª calefactor. (mà d'obra) | 4.987 | 29.34 | 146.32 |
| mo103 | h | Ajudant calefactor. (mà d'obra) | 4.987 | 25.25 | 125.92 |
| % | % | Costos directes complementaris | 2 % | 24908.92 | 498.18 |
|  |  | Costos directes |  |  | 25407.10 |
