# Interacumulador d'intercanvi doble, per a producció d'A.C.S

- Propietat de l'arxiu: CYPE INGENIEROS, S.A.
- Format: FIEBDC-3/2002
- Divisa: EUR
- Costos indirectes: 3.00 %
- IVA: 21.00 %

## I Instal·lacions

### IC Calefacció, refrigeració, climatització i A.C.S.

#### ICS Sistemes de conducció d'aigua

**ICS055** U Interacumulador d'intercanvi doble, per a producció d'A.C.S.
Interacumulador d'A.C.S. d'acer vitrificat, 456 l, model auroSTOR VIH SW 500/3 MR "VAILLANT", de terra, altura 1933 mm, diàmetre 850 mm, eficiència energètica classe A, amb bescanviador de dos serpentins (superfície d'intercanvi del primer serpentí 4,4 m², superfície d'intercanvi del segon serpentí 4,4 m²), termòmetre digital, aïllament tèrmic desmuntable, de 100 mm d'espessor. Inclús vàlvules de tall, elements de muntatge i accessoris necessaris per al seu correcte funcionament.
Inclou: Replanteig. Col·locació. Connexionat. Comprovació del seu correcte funcionament.
Criteri d'amidament de projecte: Nombre d'unitats previstes, segons documentació gràfica de Projecte.
Criteri de mesura d'obra: Es mesurarà el nombre d'unitats realment executades segons especificacions de Projecte.

| Codi | Ut | Descripció | Rendiment | Preu | Import |
|---|---|---|---|---|---|
| mt38vai130a | U | Interacumulador d'A.C.S. d'acer vitrificat, 456 l, model auroSTOR VIH SW 500/3 MR "VAILLANT", de terra, altura 1933 mm, diàmetre 850 mm, eficiència energètica classe A, amb bescanviador de dos serpentins (superfície d'intercanvi del primer serpentí 4,4 m², superfície d'intercanvi del segon serpentí 4,4 m²), termòmetre digital, aïllament tèrmic desmuntable, de 100 mm d'espessor. (material) | 1.000 | 5750.00 | 5750.00 |
| mt37sve010d | U | Vàlvula d'esfera de llautó niquelat per roscar de 1". (material) | 2.000 | 12.15 | 24.30 |
| mt37sve010c | U | Vàlvula d'esfera de llautó niquelat per roscar de 3/4". (material) | 4.000 | 7.30 | 29.20 |
| mt38www011 | U | Material auxiliar per a instal·lacions d'A.C.S. (material) | 1.000 | 1.45 | 1.45 |
| mo004 | h | Oficial 1ª calefactor. (mà d'obra) | 1.678 | 29.34 | 49.23 |
| mo103 | h | Ajudant calefactor. (mà d'obra) | 1.678 | 25.25 | 42.37 |
| % | % | Costos directes complementaris | 2 % | 5896.55 | 117.93 |
|  |  | Costos directes |  |  | 6014.48 |
