# Interacumulador d'intercanvi doble, per a producció d'A.C.S

- Propietat de l'arxiu: CYPE INGENIEROS, S.A.
- Format: FIEBDC-3/2002
- Divisa: EUR
- Costos indirectes: 3.00 %
- IVA: 21.00 %

## I Instal·lacions

### IC Calefacció, refrigeració, climatització i A.C.S.

#### ICS Sistemes de conducció d'aigua

**ICS055** U Interacumulador d'intercanvi doble, per a producció d'A.C.S.
Interacumulador per a producció d'A.C.S., d'acer inoxidable, de terra, amb bescanviador de dos serpentins, de 495 l, eficiència energètica classe D, 710 mm de diàmetre i 1910 mm d'altura, sense necessitat d'ànode per a protecció contra la corrosió, temperatura màxima d'acumulació 85°C, pressió màxima d'acumulació 6 bar, pressió màxima en el circuit primari 6 bar. Inclús vàlvules de tall, elements de muntatge i accessoris necessaris per al seu correcte funcionament.
Inclou: Replanteig. Col·locació. Connexionat. Comprovació del seu correcte funcionament.
Criteri d'amidament de projecte: Nombre d'unitats previstes, segons documentació gràfica de Projecte.
Criteri de mesura d'obra: Es mesurarà el nombre d'unitats realment executades segons especificacions de Projecte.

| Codi | Ut | Descripció | Rendiment | Preu | Import |
|---|---|---|---|---|---|
| mt38csg015k | U | Interacumulador per a producció d'A.C.S., d'acer inoxidable, de terra, amb bescanviador de dos serpentins, de 495 l, eficiència energètica classe D, 710 mm de diàmetre i 1910 mm d'altura, sense necessitat d'ànode per a protecció contra la corrosió, temperatura màxima d'acumulació 85°C, pressió màxima d'acumulació 6 bar, pressió màxima en el circuit primari 6 bar. (material) | 1.000 | 3339.38 | 3339.38 |
| mt37sve010d | U | Vàlvula d'esfera de llautó niquelat per roscar de 1". (material) | 6.000 | 12.15 | 72.90 |
| mt38www011 | U | Material auxiliar per a instal·lacions d'A.C.S. (material) | 1.000 | 1.45 | 1.45 |
| mo004 | h | Oficial 1ª calefactor. (mà d'obra) | 1.798 | 29.34 | 52.75 |
| mo103 | h | Ajudant calefactor. (mà d'obra) | 1.798 | 25.25 | 45.40 |
| % | % | Costos directes complementaris | 2 % | 3511.88 | 70.24 |
|  |  | Costos directes |  |  | 3582.12 |
