# Interacumulador d'intercanvi doble, per a producció d'A.C.S

- Propietat de l'arxiu: CYPE INGENIEROS, S.A.
- Format: FIEBDC-3/2002
- Divisa: EUR
- Costos indirectes: 3.00 %
- IVA: 21.00 %

## I Instal·lacions

### IC Calefacció, refrigeració, climatització i A.C.S.

#### ICS Sistemes de conducció d'aigua

**ICS055** U Interacumulador d'intercanvi doble, per a producció d'A.C.S.
Interacumulador d'A.C.S. d'acer vitrificat, 287 l, model auroSTOR VIH S 300/3 BR "VAILLANT", de terra, altura 1804 mm, diàmetre 650 mm, eficiència energètica classe B, amb bescanviador de dos serpentins (superfície d'intercanvi del primer serpentí 1,5 m², superfície d'intercanvi del segon serpentí 0,8 m²), aïllament tèrmic desmuntable, de 75 mm d'espessor. Inclús vàlvules de tall, elements de muntatge i accessoris necessaris per al seu correcte funcionament.
Inclou: Replanteig. Col·locació. Connexionat. Comprovació del seu correcte funcionament.
Criteri d'amidament de projecte: Nombre d'unitats previstes, segons documentació gràfica de Projecte.
Criteri de mesura d'obra: Es mesurarà el nombre d'unitats realment executades segons especificacions de Projecte.

| Codi | Ut | Descripció | Rendiment | Preu | Import |
|---|---|---|---|---|---|
| mt38vai125a | U | Interacumulador d'A.C.S. d'acer vitrificat, 287 l, model auroSTOR VIH S 300/3 BR "VAILLANT", de terra, altura 1804 mm, diàmetre 650 mm, eficiència energètica classe B, amb bescanviador de dos serpentins (superfície d'intercanvi del primer serpentí 1,5 m², superfície d'intercanvi del segon serpentí 0,8 m²), aïllament tèrmic desmuntable, de 75 mm d'espessor. (material) | 1.000 | 2055.00 | 2055.00 |
| mt37sve010d | U | Vàlvula d'esfera de llautó niquelat per roscar de 1". (material) | 2.000 | 12.15 | 24.30 |
| mt37sve010c | U | Vàlvula d'esfera de llautó niquelat per roscar de 3/4". (material) | 4.000 | 7.30 | 29.20 |
| mt38www011 | U | Material auxiliar per a instal·lacions d'A.C.S. (material) | 1.000 | 1.45 | 1.45 |
| mo004 | h | Oficial 1ª calefactor. (mà d'obra) | 1.439 | 29.34 | 42.22 |
| mo103 | h | Ajudant calefactor. (mà d'obra) | 1.439 | 25.25 | 36.33 |
| % | % | Costos directes complementaris | 2 % | 2188.50 | 43.77 |
|  |  | Costos directes |  |  | 2232.27 |
