# Acumulador per a A.C.S

- Propietat de l'arxiu: CYPE INGENIEROS, S.A.
- Format: FIEBDC-3/2002
- Divisa: EUR
- Costos indirectes: 3.00 %
- IVA: 21.00 %

## I Instal·lacions

### IC Calefacció, refrigeració, climatització i A.C.S.

#### ICS Sistemes de conducció d'aigua

**ICS060** U Acumulador per a A.C.S.
Acumulador d'acer vitrificat, 2000 l, model uniSTOR VIH 2000 "VAILLANT", de terra, altura 2300 mm, diàmetre 1360 mm, aïllament d'escuma rígida de poliuretà injectat en motllo, lliure de CFC, de 80 mm d'espessor, boca lateral DN 400 i protecció catòdica. Inclús vàlvules de tall, elements de muntatge i accessoris necessaris per al seu correcte funcionament.
Inclou: Replanteig. Col·locació. Connexionat. Comprovació del seu correcte funcionament.
Criteri d'amidament de projecte: Nombre d'unitats previstes, segons documentació gràfica de Projecte.
Criteri de mesura d'obra: Es mesurarà el nombre d'unitats realment executades segons especificacions de Projecte.

| Codi | Ut | Descripció | Rendiment | Preu | Import |
|---|---|---|---|---|---|
| mt38vai100d | U | Acumulador d'acer vitrificat, 2000 l, model uniSTOR VIH 2000 "VAILLANT", de terra, altura 2300 mm, diàmetre 1360 mm, aïllament d'escuma rígida de poliuretà injectat en motllo, lliure de CFC, de 80 mm d'espessor, boca lateral DN 400 i protecció catòdica. (material) | 1.000 | 7130.00 | 7130.00 |
| mt37sve010e | U | Vàlvula d'esfera de llautó niquelat per roscar de 1 1/4". (material) | 2.000 | 16.78 | 33.56 |
| mt38www011 | U | Material auxiliar per a instal·lacions d'A.C.S. (material) | 1.000 | 1.45 | 1.45 |
| mo004 | h | Oficial 1ª calefactor. (mà d'obra) | 2.518 | 29.34 | 73.88 |
| mo103 | h | Ajudant calefactor. (mà d'obra) | 2.518 | 25.25 | 63.58 |
| % | % | Costos directes complementaris | 2 % | 7302.47 | 146.05 |
|  |  | Costos directes |  |  | 7448.52 |
