# Acumulador per a A.C.S

- Propietat de l'arxiu: CYPE INGENIEROS, S.A.
- Format: FIEBDC-3/2002
- Divisa: EUR
- Costos indirectes: 3.00 %
- IVA: 21.00 %

## I Instal·lacions

### IC Calefacció, refrigeració, climatització i A.C.S.

#### ICS Sistemes de conducció d'aigua

**ICS060** U Acumulador per a A.C.S.
Acumulador per a producció d'A.C.S., de 10000 l de capacitat, 1910 mm de diàmetre i 4687 mm d'altura, pressió màxima de treball 8 bar, format per bóta d'acer amb revestiment epoxídic, aïllament tèrmic d'escuma de poliuretà lliure de CFC, boca lateral DN 400, revestiment extern de polièster i ànode de magnesi, temperatura màxima de treball 90°C. Inclús vàlvules de tall, elements de muntatge i accessoris necessaris per al seu correcte funcionament.
Inclou: Replanteig. Col·locació. Connexionat. Comprovació del seu correcte funcionament.
Criteri d'amidament de projecte: Nombre d'unitats previstes, segons documentació gràfica de Projecte.
Criteri de mesura d'obra: Es mesurarà el nombre d'unitats realment executades segons especificacions de Projecte.

| Codi | Ut | Descripció | Rendiment | Preu | Import |
|---|---|---|---|---|---|
| mt38the300m | U | Acumulador per a producció d'A.C.S., de 10000 l de capacitat, 1910 mm de diàmetre i 4687 mm d'altura, pressió màxima de treball 8 bar, format per bóta d'acer amb revestiment epoxídic, aïllament tèrmic d'escuma de poliuretà lliure de CFC, boca lateral DN 400, revestiment extern de polièster i ànode de magnesi, temperatura màxima de treball 90°C. (material) | 1.000 | 22645.35 | 22645.35 |
| mt37sve010i | U | Vàlvula d'esfera de llautó niquelat per roscar de 3". (material) | 4.000 | 114.34 | 457.36 |
| mt38www011 | U | Material auxiliar per a instal·lacions d'A.C.S. (material) | 1.000 | 1.45 | 1.45 |
| mo004 | h | Oficial 1ª calefactor. (mà d'obra) | 3.597 | 29.34 | 105.54 |
| mo103 | h | Ajudant calefactor. (mà d'obra) | 3.597 | 25.25 | 90.82 |
| % | % | Costos directes complementaris | 2 % | 23300.52 | 466.01 |
|  |  | Costos directes |  |  | 23766.53 |
