# Acumulador per a A.C.S

- Propietat de l'arxiu: CYPE INGENIEROS, S.A.
- Format: FIEBDC-3/2002
- Divisa: EUR
- Costos indirectes: 3.00 %
- IVA: 21.00 %

## I Instal·lacions

### IC Calefacció, refrigeració, climatització i A.C.S.

#### ICS Sistemes de conducció d'aigua

**ICS060** U Acumulador per a A.C.S.
Acumulador per a A.C.S., d'acer inoxidable, de terra, 277 l, altura 1730 mm, diàmetre 770 mm, format per dipòsit interior d'acer inoxidable AISI 316, dipòsit exterior d'acer al carboni, aïllament tèrmic d'escuma rígida de poliuretà injectat en motllo, lliure de CFC, protecció contra corrosió mitjançant ànode de magnesi i termòmetre. Inclús vàlvules de tall, elements de muntatge i accessoris necessaris per al seu correcte funcionament.
Inclou: Replanteig. Col·locació. Connexionat. Comprovació del seu correcte funcionament.
Criteri d'amidament de projecte: Nombre d'unitats previstes, segons documentació gràfica de Projecte.
Criteri de mesura d'obra: Es mesurarà el nombre d'unitats realment executades segons especificacions de Projecte.

| Codi | Ut | Descripció | Rendiment | Preu | Import |
|---|---|---|---|---|---|
| mt38csj193d | U | Acumulador per a A.C.S., d'acer inoxidable, de terra, 277 l, altura 1730 mm, diàmetre 770 mm, format per dipòsit interior d'acer inoxidable AISI 316, dipòsit exterior d'acer al carboni, aïllament tèrmic d'escuma rígida de poliuretà injectat en motllo, lliure de CFC, protecció contra corrosió mitjançant ànode de magnesi i termòmetre. (material) | 1.000 | 3051.75 | 3051.75 |
| mt37sve010d | U | Vàlvula d'esfera de llautó niquelat per roscar de 1". (material) | 2.000 | 12.15 | 24.30 |
| mt38www011 | U | Material auxiliar per a instal·lacions d'A.C.S. (material) | 1.000 | 1.45 | 1.45 |
| mo004 | h | Oficial 1ª calefactor. (mà d'obra) | 0.865 | 29.34 | 25.38 |
| mo103 | h | Ajudant calefactor. (mà d'obra) | 0.865 | 25.25 | 21.84 |
| % | % | Costos directes complementaris | 2 % | 3124.72 | 62.49 |
|  |  | Costos directes |  |  | 3187.21 |
