# Acumulador per a calefacció i climatització

- Propietat de l'arxiu: CYPE INGENIEROS, S.A.
- Format: FIEBDC-3/2002
- Divisa: EUR
- Costos indirectes: 3.00 %
- IVA: 21.00 %

## I Instal·lacions

### IC Calefacció, refrigeració, climatització i A.C.S.

#### ICS Sistemes de conducció d'aigua

**ICS065** U Acumulador per a calefacció i climatització.
Acumulador d'inèrcia, mural, de 45 l de capacitat, model VP RW 45/2 B "VAILLANT", classe d'eficiència energètica B, de 365 mm de diàmetre i 895 mm d'altura. Inclús vàlvules de tall, elements de muntatge i accessoris necessaris per al seu correcte funcionament.
Inclou: Replanteig. Col·locació. Connexionat. Comprovació del seu correcte funcionament.
Criteri d'amidament de projecte: Nombre d'unitats previstes, segons documentació gràfica de Projecte.
Criteri de mesura d'obra: Es mesurarà el nombre d'unitats realment executades segons especificacions de Projecte.

| Codi | Ut | Descripció | Rendiment | Preu | Import |
|---|---|---|---|---|---|
| mt42vai015a | U | Acumulador d'inèrcia, mural, de 45 l de capacitat, model VP RW 45/2 B "VAILLANT", classe d'eficiència energètica B, de 365 mm de diàmetre i 895 mm d'altura. (material) | 1.000 | 860.00 | 860.00 |
| mt37sve010d | U | Vàlvula d'esfera de llautó niquelat per roscar de 1". (material) | 2.000 | 12.15 | 24.30 |
| mt38www010 | U | Material auxiliar per instal·lacions de calefacció. (material) | 1.000 | 1.68 | 1.68 |
| mo004 | h | Oficial 1ª calefactor. (mà d'obra) | 0.270 | 29.34 | 7.92 |
| mo103 | h | Ajudant calefactor. (mà d'obra) | 0.270 | 25.25 | 6.82 |
| % | % | Costos directes complementaris | 2 % | 900.72 | 18.01 |
|  |  | Costos directes |  |  | 918.73 |
