# Acumulador per a calefacció i climatització

- Propietat de l'arxiu: CYPE INGENIEROS, S.A.
- Format: FIEBDC-3/2002
- Divisa: EUR
- Costos indirectes: 3.00 %
- IVA: 21.00 %

## I Instal·lacions

### IC Calefacció, refrigeració, climatització i A.C.S.

#### ICS Sistemes de conducció d'aigua

**ICS065** U Acumulador per a calefacció i climatització.
Dipòsit d'inèrcia, 200 l, model VPS R 200/1 B "VAILLANT", de terra, altura 1202 mm, diàmetre 600 mm. Inclús vàlvules de tall, elements de muntatge i accessoris necessaris per al seu correcte funcionament.
Inclou: Replanteig. Col·locació. Connexionat. Comprovació del seu correcte funcionament.
Criteri d'amidament de projecte: Nombre d'unitats previstes, segons documentació gràfica de Projecte.
Criteri de mesura d'obra: Es mesurarà el nombre d'unitats realment executades segons especificacions de Projecte.

| Codi | Ut | Descripció | Rendiment | Preu | Import |
|---|---|---|---|---|---|
| mt38vai108b | U | Dipòsit d'inèrcia, 200 l, model VPS R 200/1 B "VAILLANT", de terra, altura 1202 mm, diàmetre 600 mm. (material) | 1.000 | 1090.00 | 1090.00 |
| mt37sve010d | U | Vàlvula d'esfera de llautó niquelat per roscar de 1". (material) | 2.000 | 12.15 | 24.30 |
| mt38www010 | U | Material auxiliar per instal·lacions de calefacció. (material) | 1.000 | 1.68 | 1.68 |
| mo004 | h | Oficial 1ª calefactor. (mà d'obra) | 0.749 | 29.34 | 21.98 |
| mo103 | h | Ajudant calefactor. (mà d'obra) | 0.749 | 25.25 | 18.91 |
| % | % | Costos directes complementaris | 2 % | 1156.87 | 23.14 |
|  |  | Costos directes |  |  | 1180.01 |
