# Grup hidràulic per a circuit de calefacció

- Propietat de l'arxiu: CYPE INGENIEROS, S.A.
- Format: FIEBDC-3/2002
- Divisa: EUR
- Costos indirectes: 3.00 %
- IVA: 21.00 %

## I Instal·lacions

### IC Calefacció, refrigeració, climatització i A.C.S.

#### ICS Sistemes de conducció d'aigua

**ICS110** U Grup hidràulic per a circuit de calefacció.
Grup hidràulic d'impulsió directa, "VAILLANT", amb bomba de circulació d'alta eficiència, termòmetres en impulsió i en retorn, clau de tall amb dispositiu antiretorn en impulsió, clau de tall en retorn, bypass, aïllament tèrmic i connexions de 1".
Inclou: Replanteig. Col·locació dels components del grup. Connexionat i comprovació del seu correcte funcionament.
Criteri d'amidament de projecte: Nombre d'unitats previstes, segons documentació gràfica de Projecte.
Criteri de mesura d'obra: Es mesurarà el nombre d'unitats realment executades segons especificacions de Projecte.

| Codi | Ut | Descripció | Rendiment | Preu | Import |
|---|---|---|---|---|---|
| mt38vai706a | U | Grup hidràulic d'impulsió directa, "VAILLANT", amb bomba de circulació d'alta eficiència, termòmetres en impulsió i en retorn, clau de tall amb dispositiu antiretorn en impulsió, clau de tall en retorn, bypass, aïllament tèrmic i connexions de 1". (material) | 1.000 | 805.00 | 805.00 |
| mo011 | h | Oficial 1ª muntador. (mà d'obra) | 0.240 | 29.34 | 7.04 |
| mo080 | h | Ajudant muntador. (mà d'obra) | 0.240 | 25.28 | 6.07 |
| % | % | Costos directes complementaris | 2 % | 818.11 | 16.36 |
|  |  | Costos directes |  |  | 834.47 |
