# Separador hidràulic

- Propietat de l'arxiu: CYPE INGENIEROS, S.A.
- Format: FIEBDC-3/2002
- Divisa: EUR
- Costos indirectes: 3.00 %
- IVA: 21.00 %

## I Instal·lacions

### IC Calefacció, refrigeració, climatització i A.C.S.

#### ICS Sistemes de conducció d'aigua

**ICS120** U Separador hidràulic.
Desacoblador hidràulic, per a un cabal màxim de 9500 l/h, model WH C 110 "VAILLANT", aïllament tèrmic.
Inclou: Replanteig. Col·locació. Connexionat i comprovació del seu correcte funcionament.
Criteri d'amidament de projecte: Nombre d'unitats previstes, segons documentació gràfica de Projecte.
Criteri de mesura d'obra: Es mesurarà el nombre d'unitats realment executades segons especificacions de Projecte.

| Codi | Ut | Descripció | Rendiment | Preu | Import |
|---|---|---|---|---|---|
| mt38vai701a | U | Desacoblador hidràulic, per a un cabal màxim de 9500 l/h, model WH C 110 "VAILLANT". (material) | 1.000 | 1010.00 | 1010.00 |
| mt38vai702a | U | Aïllament tèrmic, "VAILLANT", per a desacoblador hidràulic. (material) | 1.000 | 130.00 | 130.00 |
| mo011 | h | Oficial 1ª muntador. (mà d'obra) | 0.240 | 29.34 | 7.04 |
| mo080 | h | Ajudant muntador. (mà d'obra) | 0.240 | 25.28 | 6.07 |
| % | % | Costos directes complementaris | 2 % | 1153.11 | 23.06 |
|  |  | Costos directes |  |  | 1176.17 |
