# Caldera a gas, domèstica, de condensació, mural, per a calefacció

- Propietat de l'arxiu: CYPE Ingenieros S.A.
- Format: FIEBDC-3/2016
- Programa: Generador de preus de la construcció. CYPE Ingenieros, S.A.
- Data: 12/06/2024
- Divisa: EUR
- Costos indirectes: 3 %
- IVA: 21 %

## I Instal·lacions

### IC Calefacció, refrigeració, climatització i A.C.S.

#### ICG Calderes a gas

**ICG231** U Caldera a gas, domèstica, de condensació, mural, per a calefacció.
Caldera mural, de condensació, model VM 486/5-5 (H-ES) ecoTEC plus "VAILLANT", potència útil de 7,8 a 44 kW (80/60°C), potència per a l'interacumulador d'A.C.S. 44,1 kW, dimensions 720x440x405 mm, amb cremador modulant de gas natural, eficiència energètica classe A, amb bomba de circulació d'alta eficiència, bescanviador d'acer inoxidable, sistema ADS de diagnòstic amb pantalla retroil·luminada, sistema AKS (Aqua Kondens System) d'aprofitament de l'energia de condensació per produir aigua calenta mitjançant interacumulador, sistema intel·ligent d'acumulació AIS, placa de connexions, conducte per a evacuació de fums i sonda per l'acumulador d'A.C.S., claus de tall, aïllament tèrmic per a les claus de tall. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38vai035b | U | Caldera mural, de condensació, model VM 486/5-5 (H-ES) ecoTEC plus "VAILLANT", potència útil de 7,8 a 44 kW (80/60°C), potència per a l'interacumulador d'A.C.S. 44,1 kW, dimensions 720x440x405 mm, amb cremador modulant de gas natural, eficiència energètica classe A, amb bomba de circulació d'alta eficiència, bescanviador d'acer inoxidable, sistema ADS de diagnòstic amb pantalla retroil·luminada, sistema AKS (Aqua Kondens System) d'aprofitament de l'energia de condensació per produir aigua calenta mitjançant interacumulador, sistema intel·ligent d'acumulació AIS, placa de connexions, conducte per a evacuació de fums i sonda per l'acumulador d'A.C.S. (material) | 1 | 3665 | 3665.000 |
| mt38vai504a | U | Claus de tall, "VAILLANT". (material) | 1 | 210 | 210.000 |
| mt38vai505a | U | Aïllament tèrmic per a les claus de tall, "VAILLANT". (material) | 1 | 40 | 40.000 |
| mt38www010 | U | Material auxiliar per instal·lacions de calefacció. (material) | 1 | 1.68 | 1.680 |
| mo004 | h | Oficial 1ª calefactor. (mà d'obra) | 3.597 | 29.34 | 105.536 |
| mo103 | h | Ajudant calefactor. (mà d'obra) | 3.597 | 25.25 | 90.824 |
| % | % | Costos directes complementaris | 2 % | 4113.040 | 82.261 |
|  |  | Costos directes |  |  | 4195.301 |

## Recursos

**mt38vai035b** U Caldera mural, de condensació
Dades tècniques: Cost energètic 2700.892 MJ; Emissió de CO2 208.691 kg
Residus:
- embalatge: re150101 Envasos de paper i cartró. (component de residu); rendiment 2.467 kg; Codi LER 15 01 01; Massa de l'element 1 kg; Volum 0.001333 m3
- embalatge: re170201 Fusta. (component de residu); rendiment 0.642 kg; Codi LER 17 02 01; Massa de l'element 1 kg; Volum 0.000909 m3
