# Caldera a gas, domèstica, de condensació, mural, per a calefacció i A.C.S

- Propietat de l'arxiu: CYPE Ingenieros S.A.
- Format: FIEBDC-3/2016
- Programa: Generador de preus de la construcció. CYPE Ingenieros, S.A.
- Data: 12/06/2024
- Divisa: EUR
- Costos indirectes: 3 %
- IVA: 21 %

## I Instal·lacions

### IC Calefacció, refrigeració, climatització i A.C.S.

#### ICG Calderes a gas

**ICG232** U Caldera a gas, domèstica, de condensació, mural, per a calefacció i A.C.S.
Caldera mural, de condensació, per a calefacció i A.C.S. amb microacumulació, model VMW 30CF/1-7 SI (N-ES) ecoTEC exclusive "VAILLANT", potència útil de 3 a 22 kW (80/60°C), potència d'A.C.S. 30 kW, cabal d'A.C.S. 17,2 l/min per a salt tèrmic de 25°C, cabal d'A.C.S. 14,3 l/min per a salt tèrmic de 30°C, dimensions 720x440x382 mm, amb cremador modulant de gas natural, eficiència energètica classe A+ en calefacció, eficiència energètica classe A en A.C.S., perfil de consum XXL en A.C.S., amb sistema Comfort Safe de funcionament d'emergència, bomba de circulació d'alta eficiència, sistema de control sensoCOMFORT VRC 720, display digital, per cable, programació diària i setmanal, sonda exterior per a control de la temperatura, control de varis circuits de calefacció amb mòduls i termòstats addicionals, control des de smartphone o tablet mitjançant l'App myVaillant per IOS (iPhone i iPad) i Android, per instal·lar a la paret o a la caldera, sistema dualPOWER de repartiment de potència per a la calefacció i A.C.S., placa de connexions i conducte per a evacuació de fums, sifó per a connexió amb la xarxa de recollida de condensats i connexió per a vàlvula de seguretat, neutralitzador de condensats. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38vai021i | U | Caldera mural, de condensació, per a calefacció i A.C.S. amb microacumulació, model VMW 30CF/1-7 SI (N-ES) ecoTEC exclusive "VAILLANT", potència útil de 3 a 22 kW (80/60°C), potència d'A.C.S. 30 kW, cabal d'A.C.S. 17,2 l/min per a salt tèrmic de 25°C, cabal d'A.C.S. 14,3 l/min per a salt tèrmic de 30°C, dimensions 720x440x382 mm, amb cremador modulant de gas natural, eficiència energètica classe A+ en calefacció, eficiència energètica classe A en A.C.S., perfil de consum XXL en A.C.S., amb sistema Comfort Safe de funcionament d'emergència, bomba de circulació d'alta eficiència, sistema de control sensoCOMFORT VRC 720, display digital, per cable, programació diària i setmanal, sonda exterior per a control de la temperatura, control de varis circuits de calefacció amb mòduls i termòstats addicionals, control des de smartphone o tablet mitjançant l'App myVaillant per IOS (iPhone i iPad) i Android, per instal·lar a la paret o a la caldera, sistema dualPOWER de repartiment de potència per a la calefacció i A.C.S., placa de connexions i conducte per a evacuació de fums. (material) | 1 | 4085 | 4085.000 |
| mt38vai510a | U | Sifó per a connexió amb la xarxa de recollida de condensats i connexió per a vàlvula de seguretat, "VAILLANT". (material) | 1 | 15 | 15.000 |
| mt38vai512a | U | Neutralitzador de condensats, "VAILLANT", per col·locar entre la caldera i el tub de desguàs. (material) | 1 | 70 | 70.000 |
| mt38www012 | U | Material auxiliar per a instal·lacions de calefacció i A.C.S. (material) | 1 | 2.1 | 2.100 |
| mo004 | h | Oficial 1ª calefactor. (mà d'obra) | 3.597 | 29.34 | 105.536 |
| mo103 | h | Ajudant calefactor. (mà d'obra) | 3.597 | 25.25 | 90.824 |
| % | % | Costos directes complementaris | 2 % | 4368.460 | 87.369 |
|  |  | Costos directes |  |  | 4455.829 |

## Recursos

**mt38vai021i** U Caldera mural, de condensació
Dades tècniques: Cost energètic 4325.627 MJ; Emissió de CO2 337.887 kg
Residus:
- embalatge: re150101 Envasos de paper i cartró. (component de residu); rendiment 2.516 kg; Codi LER 15 01 01; Massa de l'element 1 kg; Volum 0.001333 m3
- embalatge: re170201 Fusta. (component de residu); rendiment 0.648 kg; Codi LER 17 02 01; Massa de l'element 1 kg; Volum 0.000909 m3
