# Conjunt de calderes a gas, de condensació, murals

- Propietat de l'arxiu: CYPE Ingenieros S.A.
- Format: FIEBDC-3/2016
- Programa: Generador de preus de la construcció. CYPE Ingenieros, S.A.
- Data: 12/06/2024
- Divisa: EUR
- Costos indirectes: 3 %
- IVA: 21 %

## I Instal·lacions

### IC Calefacció, refrigeració, climatització i A.C.S.

#### ICG Calderes a gas

**ICG243** U Conjunt de calderes a gas, de condensació, murals.
Conjunt de 2 calderes en cascada, sent cadascuna d'elles una caldera mural, de condensació, model VM 486/5-5 (H-ES) ecoTEC plus "VAILLANT", potència útil de 7,8 a 44 kW (80/60°C), potència per a l'interacumulador d'A.C.S. 44,1 kW, dimensions 720x440x405 mm, amb cremador modulant de gas natural, bomba de circulació d'alta eficiència, bescanviador d'acer inoxidable, sistema ADS de diagnòstic amb pantalla retroil·luminada, sistema AKS (Aqua Kondens System) d'aprofitament de l'energia de condensació per produir aigua calenta mitjançant interacumulador i sistema intel·ligent d'acumulació AIS, sistema de control, model sensoCOMFORT VRC 720, mòdul, model VR 32/3, mòdul, model VR 70, kit hidràulic per a cascada de 2 calderes de condensació ecoTEC plus de 48 kW de potència cadascuna. Inclús piròstat i desguàs a bonera pel buidatge de la caldera i el drenatge de la vàlvula de seguretat, sense incloure el conducte per a evacuació dels productes de la combustió. Totalment muntat, connexionat i provat.
Inclou: Replanteig. Presentació dels elements. Muntatge de la caldera i els seus accessoris. Connexionat amb les xarxes de conducció d'aigua, de gas, de salubritat i elèctrica, i amb el conducte d'evacuació dels productes de la combustió. Posada en marxa.
Criteri d'amidament de projecte: Nombre d'unitats previstes, segons documentació gràfica de Projecte.
Criteri de mesura d'obra: Es mesurarà el nombre d'unitats realment executades segons especificacions de Projecte.

| Codi | Ut | Descripció | Rendiment | Preu | Import |
|---|---|---|---|---|---|
| mt38vai030c | U | Caldera mural, de condensació, model VM 486/5-5 (H-ES) ecoTEC plus "VAILLANT", potència útil de 7,8 a 44 kW (80/60°C), potència per a l'interacumulador d'A.C.S. 44,1 kW, dimensions 720x440x405 mm, amb cremador modulant de gas natural, bomba de circulació d'alta eficiència, bescanviador d'acer inoxidable, sistema ADS de diagnòstic amb pantalla retroil·luminada, sistema AKS (Aqua Kondens System) d'aprofitament de l'energia de condensació per produir aigua calenta mitjançant interacumulador i sistema intel·ligent d'acumulació AIS. (material) | 2 | 3875 | 7750.000 |
| mt38vai507f | U | Kit hidràulic per a cascada de 2 calderes de condensació ecoTEC plus de 48 kW de potència cadascuna, "VAILLANT", format per bastidor i peus per a muntatge de calderes, col·lectors d'anada i de retorn, dipòsit d'equilibri per separar el circuit de generació del circuit de calefacció, tub distribuïdor de gas, clau de gas, bombes de circulació amb aïllament tèrmic, vàlvules de seguretat, claus de tall i abraçadores de subjecció per als accessoris de sortida de gasos. (material) | 1 | 14460 | 14460.000 |
| mt38vai621a | U | Sistema de control, model sensoCOMFORT VRC 720 "VAILLANT", amb display digital, amb programació diària i setmanal, sonda exterior per a control de la temperatura, control de varis circuits de calefacció, de calderes en cascada, de captadors solars tèrmics i d'unitats de ventilació, amb mòduls i termòstats addicionals, amb possibilitat de control des de smartphone o tablet mitjançant l'App myVaillant per IOS (iPhone i iPad) i Android, per instal·lar a la paret o a la caldera. (material) | 1 | 335 | 335.000 |
| mt38vai612a | U | Mòdul, model VR 32/3 "VAILLANT", per al control d'una caldera addicional en cascada, amb comunicació amb protocol Ebus. (material) | 1 | 115 | 115.000 |
| mt38vai611a | U | Mòdul, model VR 70 "VAILLANT", per al control de 2 circuits addicionals de calefacció, amb comunicació amb protocol Ebus i 2 sondes de temperatura VR 10. (material) | 1 | 260 | 260.000 |
| mt38www050 | U | Desguàs a bonera, per al drenatge de la vàlvula de seguretat, compost per 1 m de tub d'acer negre de 1/2" i embut desguàs, inclús accessoris i peces especials. (material) | 1 | 15 | 15.000 |
| mt38www010 | U | Material auxiliar per instal·lacions de calefacció. (material) | 1 | 1.68 | 1.680 |
| mo004 | h | Oficial 1ª calefactor. (mà d'obra) | 4.911 | 29.34 | 144.089 |
| mo103 | h | Ajudant calefactor. (mà d'obra) | 4.911 | 25.25 | 124.003 |
| % | % | Costos directes complementaris | 2 % | 23204.772 | 464.095 |
|  |  | Costos directes |  |  | 23668.867 |

## Recursos

**mt38vai030c** U Caldera mural, de condensació
Dades tècniques: Cost energètic 7926.016 MJ; Emissió de CO2 624.283 kg
Residus:
- embalatge: re150101 Envasos de paper i cartró. (component de residu); rendiment 2.492 kg; Codi LER 15 01 01; Massa de l'element 1 kg; Volum 0.001333 m3
- embalatge: re170201 Fusta. (component de residu); rendiment 0.645 kg; Codi LER 17 02 01; Massa de l'element 1 kg; Volum 0.000909 m3
