# Interacumulador d'intercanvi doble, per a producció d'A.C.S

- Propietat de l'arxiu: CYPE Ingenieros S.A.
- Format: FIEBDC-3/2016
- Programa: Generador de preus de la construcció. CYPE Ingenieros, S.A.
- Data: 04/07/2024
- Divisa: EUR
- Costos indirectes: 3 %
- IVA: 21 %

## I Instal·lacions

### IC Calefacció, refrigeració, climatització i A.C.S.

#### ICS Sistemes de conducció d'aigua

**ICS055** U Interacumulador d'intercanvi doble, per a producció d'A.C.S.
Interacumulador d'A.C.S. d'acer vitrificat, 392 l, model auroSTOR VIH S 400/3 BR "VAILLANT", de terra, altura 1502 mm, diàmetre 790 mm, eficiència energètica classe B, amb bescanviador de dos serpentins (superfície d'intercanvi del primer serpentí 1,3 m², superfície d'intercanvi del segon serpentí 1 m²), aïllament tèrmic desmuntable, de 70 mm d'espessor. Inclús vàlvules de tall, elements de muntatge i accessoris necessaris per al seu correcte funcionament.
Inclou: Replanteig. Col·locació. Connexionat. Comprovació del seu correcte funcionament.
Criteri d'amidament de projecte: Nombre d'unitats previstes, segons documentació gràfica de Projecte.
Criteri de mesura d'obra: Es mesurarà el nombre d'unitats realment executades segons especificacions de Projecte.

| Codi | Ut | Descripció | Rendiment | Preu | Import |
|---|---|---|---|---|---|
| mt38vai125e | U | Interacumulador d'A.C.S. d'acer vitrificat, 392 l, model auroSTOR VIH S 400/3 BR "VAILLANT", de terra, altura 1502 mm, diàmetre 790 mm, eficiència energètica classe B, amb bescanviador de dos serpentins (superfície d'intercanvi del primer serpentí 1,3 m², superfície d'intercanvi del segon serpentí 1 m²), aïllament tèrmic desmuntable, de 70 mm d'espessor. (material) | 1 | 2325 | 2325.000 |
| mt37sve010d | U | Vàlvula d'esfera de llautó niquelat per roscar de 1". (material) | 2 | 12.15 | 24.300 |
| mt37sve010c | U | Vàlvula d'esfera de llautó niquelat per roscar de 3/4". (material) | 4 | 7.3 | 29.200 |
| mt38www011 | U | Material auxiliar per a instal·lacions d'A.C.S. (material) | 1 | 1.45 | 1.450 |
| mo004 | h | Oficial 1ª calefactor. (mà d'obra) | 1.678 | 29.34 | 49.233 |
| mo103 | h | Ajudant calefactor. (mà d'obra) | 1.678 | 25.25 | 42.370 |
| % | % | Costos directes complementaris | 2 % | 2471.553 | 49.431 |
|  |  | Costos directes |  |  | 2520.984 |

## Recursos

**mt38vai125e** U Interacumulador d'A.C.S. d'acer vitrificat
Dades tècniques: Cost energètic 5807.953 MJ; Emissió de CO2 240.986 kg
Residus:
- embalatge: re150101 Envasos de paper i cartró. (component de residu); rendiment 2.312 kg; Codi LER 15 01 01; Massa de l'element 1 kg; Volum 0.001333 m3
- embalatge: re170201 Fusta. (component de residu); rendiment 0.623 kg; Codi LER 17 02 01; Massa de l'element 1 kg; Volum 0.000909 m3

**mt37sve010d** U Vàlvula d'esfera de llautó niquelat per roscar de 1"
Dades tècniques: Cost energètic 843.399 MJ; Emissió de CO2 56.701 kg
Residus:
- embalatge: re150101 Envasos de paper i cartró; rendiment 0.072 kg

**mt37sve010c** U Vàlvula d'esfera de llautó niquelat per roscar de 3/4"
Dades tècniques: Cost energètic 720.409 MJ; Emissió de CO2 48.441 kg
Residus:
- embalatge: re150101 Envasos de paper i cartró; rendiment 0.072 kg
