# Acumulador per a calefacció i climatització

- Propietat de l'arxiu: CYPE Ingenieros S.A.
- Format: FIEBDC-3/2016
- Programa: Generador de preus de la construcció. CYPE Ingenieros, S.A.
- Data: 04/07/2024
- Divisa: EUR
- Costos indirectes: 3 %
- IVA: 21 %

## I Instal·lacions

### IC Calefacció, refrigeració, climatització i A.C.S.

#### ICS Sistemes de conducció d'aigua

**ICS065** U Acumulador per a calefacció i climatització.
Dipòsit d'inèrcia, 370 l, model VI 300 "VAILLANT", de terra, altura 1725 mm, diàmetre 620 mm. Inclús vàlvules de tall, elements de muntatge i accessoris necessaris per al seu correcte funcionament.
Inclou: Replanteig. Col·locació. Connexionat. Comprovació del seu correcte funcionament.
Criteri d'amidament de projecte: Nombre d'unitats previstes, segons documentació gràfica de Projecte.
Criteri de mesura d'obra: Es mesurarà el nombre d'unitats realment executades segons especificacions de Projecte.

| Codi | Ut | Descripció | Rendiment | Preu | Import |
|---|---|---|---|---|---|
| mt38vai109b | U | Dipòsit d'inèrcia, 370 l, model VI 300 "VAILLANT", de terra, altura 1725 mm, diàmetre 620 mm. (material) | 1 | 1415 | 1415.000 |
| mt37sve010d | U | Vàlvula d'esfera de llautó niquelat per roscar de 1". (material) | 2 | 12.15 | 24.300 |
| mt38www010 | U | Material auxiliar per instal·lacions de calefacció. (material) | 1 | 1.68 | 1.680 |
| mo004 | h | Oficial 1ª calefactor. (mà d'obra) | 1.004 | 29.34 | 29.457 |
| mo103 | h | Ajudant calefactor. (mà d'obra) | 1.004 | 25.25 | 25.351 |
| % | % | Costos directes complementaris | 2 % | 1495.788 | 29.916 |
|  |  | Costos directes |  |  | 1525.704 |

## Recursos

**mt38vai109b** U Dipòsit d'inèrcia, 370 l, model VI 300 "VAILLANT", de terra, altura 1725 mm, diàmetre 620 mm
Dades tècniques: Cost energètic 2071.709 MJ; Emissió de CO2 84.172 kg
Residus:
- embalatge: re150101 Envasos de paper i cartró. (component de residu); rendiment 2.206 kg; Codi LER 15 01 01; Massa de l'element 1 kg; Volum 0.001333 m3
- embalatge: re170201 Fusta. (component de residu); rendiment 0.61 kg; Codi LER 17 02 01; Massa de l'element 1 kg; Volum 0.000909 m3

**mt37sve010d** U Vàlvula d'esfera de llautó niquelat per roscar de 1"
Dades tècniques: Cost energètic 843.399 MJ; Emissió de CO2 56.701 kg
Residus:
- embalatge: re150101 Envasos de paper i cartró; rendiment 0.072 kg
