# Acumulador per a calefacció i climatització

- Propietat de l'arxiu: CYPE Ingenieros S.A.
- Format: FIEBDC-3/2016
- Programa: Generador de preus de la construcció. CYPE Ingenieros, S.A.
- Data: 04/07/2024
- Divisa: EUR
- Costos indirectes: 3 %
- IVA: 21 %

## I Instal·lacions

### IC Calefacció, refrigeració, climatització i A.C.S.

#### ICS Sistemes de conducció d'aigua

**ICS065** U Acumulador per a calefacció i climatització.
Dipòsit d'inèrcia, 800 l, model uniSTOR VI 800 "VAILLANT", de terra, altura 1840 mm, diàmetre 950 mm, aïllament d'escuma rígida de poliuretà injectat en motllo, lliure de CFC, de 80 mm d'espessor, boca lateral DN 400 i protecció catòdica. Inclús vàlvules de tall, elements de muntatge i accessoris necessaris per al seu correcte funcionament.
Inclou: Replanteig. Col·locació. Connexionat. Comprovació del seu correcte funcionament.
Criteri d'amidament de projecte: Nombre d'unitats previstes, segons documentació gràfica de Projecte.
Criteri de mesura d'obra: Es mesurarà el nombre d'unitats realment executades segons especificacions de Projecte.

| Codi | Ut | Descripció | Rendiment | Preu | Import |
|---|---|---|---|---|---|
| mt38vai110a | U | Dipòsit d'inèrcia, 800 l, model uniSTOR VI 800 "VAILLANT", de terra, altura 1840 mm, diàmetre 950 mm, aïllament d'escuma rígida de poliuretà injectat en motllo, lliure de CFC, de 80 mm d'espessor, boca lateral DN 400 i protecció catòdica. (material) | 1 | 2990 | 2990.000 |
| mt37sve010e | U | Vàlvula d'esfera de llautó niquelat per roscar de 1 1/4". (material) | 2 | 16.78 | 33.560 |
| mt38www010 | U | Material auxiliar per instal·lacions de calefacció. (material) | 1 | 1.68 | 1.680 |
| mo004 | h | Oficial 1ª calefactor. (mà d'obra) | 1.559 | 29.34 | 45.741 |
| mo103 | h | Ajudant calefactor. (mà d'obra) | 1.559 | 25.25 | 39.365 |
| % | % | Costos directes complementaris | 2 % | 3110.346 | 62.207 |
|  |  | Costos directes |  |  | 3172.553 |

## Recursos

**mt38vai110a** U Dipòsit d'inèrcia
Dades tècniques: Cost energètic 5809.285 MJ; Emissió de CO2 241.033 kg
Residus:
- embalatge: re150101 Envasos de paper i cartró. (component de residu); rendiment 2.389 kg; Codi LER 15 01 01; Massa de l'element 1 kg; Volum 0.001333 m3
- embalatge: re170201 Fusta. (component de residu); rendiment 0.632 kg; Codi LER 17 02 01; Massa de l'element 1 kg; Volum 0.000909 m3

**mt37sve010e** U Vàlvula d'esfera de llautó niquelat per roscar de 1 1/4"
Dades tècniques: Cost energètic 1282.649 MJ; Emissió de CO2 86.201 kg
Residus:
- embalatge: re150101 Envasos de paper i cartró; rendiment 0.072 kg
