# Acumulador per a calefacció i climatització

- Propietat de l'arxiu: CYPE Ingenieros S.A.
- Format: FIEBDC-3/2016
- Programa: Generador de preus de la construcció. CYPE Ingenieros, S.A.
- Data: 04/07/2024
- Divisa: EUR
- Costos indirectes: 3 %
- IVA: 21 %

## I Instal·lacions

### IC Calefacció, refrigeració, climatització i A.C.S.

#### ICS Sistemes de conducció d'aigua

**ICS065** U Acumulador per a calefacció i climatització.
Acumulador d'inèrcia, d'acer negre, 3500 l, altura 2610 mm, diàmetre 1660 mm, aïllament de 50 mm d'espessor amb poliuretà d'alta densitat, amb termòmetres, termòstat, boca lateral DN 400. Inclús vàlvules de tall, elements de muntatge i accessoris necessaris per al seu correcte funcionament.
Inclou: Replanteig. Col·locació. Connexionat. Comprovació del seu correcte funcionament.
Criteri d'amidament de projecte: Nombre d'unitats previstes, segons documentació gràfica de Projecte.
Criteri de mesura d'obra: Es mesurarà el nombre d'unitats realment executades segons especificacions de Projecte.

| Codi | Ut | Descripció | Rendiment | Preu | Import |
|---|---|---|---|---|---|
| mt38aci010P | U | Acumulador d'inèrcia, d'acer negre, 3500 l, altura 2610 mm, diàmetre 1660 mm, aïllament de 50 mm d'espessor amb poliuretà d'alta densitat, amb termòmetres, termòstat, boca lateral DN 400. (material) | 1 | 4065 | 4065.000 |
| mt37sve010j | U | Vàlvula d'esfera de llautó niquelat per roscar de 4". (material) | 4 | 177.31 | 709.240 |
| mt38www010 | U | Material auxiliar per instal·lacions de calefacció. (material) | 1 | 1.68 | 1.680 |
| mo004 | h | Oficial 1ª calefactor. (mà d'obra) | 3.147 | 29.34 | 92.333 |
| mo103 | h | Ajudant calefactor. (mà d'obra) | 3.147 | 25.25 | 79.462 |
| % | % | Costos directes complementaris | 2 % | 4947.715 | 98.954 |
|  |  | Costos directes |  |  | 5046.669 |

## Recursos

**mt38aci010P** U Acumulador d'inèrcia
Dades tècniques: Cost energètic 14063.305 MJ; Emissió de CO2 587.474 kg
Residus:
- embalatge: re150101 Envasos de paper i cartró. (component de residu); rendiment 2.514 kg; Codi LER 15 01 01; Massa de l'element 1 kg; Volum 0.001333 m3
- embalatge: re170201 Fusta. (component de residu); rendiment 0.648 kg; Codi LER 17 02 01; Massa de l'element 1 kg; Volum 0.000909 m3

**mt37sve010j** U Vàlvula d'esfera de llautó niquelat per roscar de 4"
Dades tècniques: Cost energètic 5130.484 MJ; Emissió de CO2 344.629 kg
Residus:
- embalatge: re150101 Envasos de paper i cartró; rendiment 0.081 kg
