# Separador hidràulic

- Propietat de l'arxiu: CYPE Ingenieros S.A.
- Format: FIEBDC-3/2016
- Programa: Generador de preus de la construcció. CYPE Ingenieros, S.A.
- Data: 04/07/2024
- Divisa: EUR
- Costos indirectes: 3 %
- IVA: 21 %

## I Instal·lacions

### IC Calefacció, refrigeració, climatització i A.C.S.

#### ICS Sistemes de conducció d'aigua

**ICS120** U Separador hidràulic.
Desacoblador hidràulic, per a un cabal màxim de 7500 l/h, model WH 95 "VAILLANT", amb aïllament tèrmic.
Inclou: Replanteig. Col·locació. Connexionat i comprovació del seu correcte funcionament.
Criteri d'amidament de projecte: Nombre d'unitats previstes, segons documentació gràfica de Projecte.
Criteri de mesura d'obra: Es mesurarà el nombre d'unitats realment executades segons especificacions de Projecte.

| Codi | Ut | Descripció | Rendiment | Preu | Import |
|---|---|---|---|---|---|
| mt38vai700i | U | Desacoblador hidràulic, per a un cabal màxim de 7500 l/h, model WH 95 "VAILLANT", amb aïllament tèrmic. (material) | 1 | 495 | 495.000 |
| mo011 | h | Oficial 1ª muntador. (mà d'obra) | 0.24 | 29.34 | 7.042 |
| mo080 | h | Ajudant muntador. (mà d'obra) | 0.24 | 25.28 | 6.067 |
| % | % | Costos directes complementaris | 2 % | 508.109 | 10.162 |
|  |  | Costos directes |  |  | 518.271 |
