# Grup hidràulic solar

- Propietat de l'arxiu: CYPE INGENIEROS, S.A.
- Format: FIEBDC-3/2002
- Divisa: EUR
- Costos indirectes: 3.00 %
- IVA: 21.00 %

## I Instal·lacions

### IC Calefacció, refrigeració, climatització i A.C.S.

#### ICS Sistemes de conducció d'aigua

**ICS051** U Grup hidràulic solar.
Grup hidràulic solar, model VMS 70 "VAILLANT", format per bomba de circulació modulant, dues vàlvules de tall amb funció antiretorn, termòmetres en impulsió i en retorn, vàlvules d'ompliment i buidat, purgador d'aire amb manòmetre, vàlvula de seguretat tarada a 6 bar i connexió per a vas d'expansió, kit de connexions hidràuliques.
Inclou: Replanteig. Col·locació. Connexionat. Comprovació del seu correcte funcionament.
Criteri d'amidament de projecte: Nombre d'unitats previstes, segons documentació gràfica de Projecte.
Criteri de mesura d'obra: Es mesurarà el nombre d'unitats realment executades segons especificacions de Projecte.

| Codi | Ut | Descripció | Rendiment | Preu | Import |
|---|---|---|---|---|---|
| mt38vai565a | U | Grup hidràulic solar, model VMS 70 "VAILLANT", format per bomba de circulació modulant, dues vàlvules de tall amb funció antiretorn, termòmetres en impulsió i en retorn, vàlvules d'ompliment i buidat, purgador d'aire amb manòmetre, vàlvula de seguretat tarada a 6 bar i connexió per a vas d'expansió. (material) | 1.000 | 640.00 | 640.00 |
| mt38vai567a | U | Kit de connexions hidràuliques, "VAILLANT", per a grup hidràulic solar VMS 70. (material) | 1.000 | 40.00 | 40.00 |
| mo004 | h | Oficial 1ª calefactor. (mà d'obra) | 0.389 | 29.34 | 11.41 |
| mo103 | h | Ajudant calefactor. (mà d'obra) | 0.389 | 25.25 | 9.82 |
| % | % | Costos directes complementaris | 2 % | 701.23 | 14.02 |
|  |  | Costos directes |  |  | 715.25 |
