# Incorporació de sistema de captació solar tèrmica per a instal·lació individual, integrat en coberta inclinada

- Propietat de l'arxiu: CYPE INGENIEROS, S.A.
- Format: FIEBDC-3/2002
- Divisa: EUR
- Costos indirectes: 3.00 %
- IVA: 21.00 %

## Z Rehabilitació energètica

### ZC Calefacció, climatització i A.C.S.

#### ZCB Captació solar

**ZCB007** U Incorporació de sistema de captació solar tèrmica per a instal·lació individual, integrat en coberta inclinada.
Rehabilitació energètica d'edifici mitjançant la incorporació de captador solar tèrmic complet, partit, model auroSTEP plus 1.150 MID "VAILLANT", per a col·locació sobre col·locació integrada en teulada, format per un panell VFK 135 VD, en posició vertical, de 2033x1233x80 mm, superfície útil: 2,35 m², rendiment òptic: 0,814, coeficient de pèrdues primari 2,645 W/m²K i coeficient de pèrdues secundari 0,033 W/m²K², segons UNE-EN 12975-2, marc d'alumini, absorbidor amb tractament selectiu, coberta protectora amb vidre de seguretat de 3,2 mm d'espessor, interacumulador d'A.C.S. d'acer vitrificat per a drenatge automàtic VIH S1 150/4 B, eficiència energètica classe B, de 150 l, 600 mm de diàmetre, 1065 mm d'altura, amb bomba de circulació, centraleta solar i ànode de magnesi, canonades i suports per a integració en teulada. Accessoris: joc de canonades flexibles per a connexió de captador solar tèrmic a interacumulador d'A.C.S., de 10 m de longitud; kit d'ompliment per a sistema de drenatge automàtic; joc de ràcords colzats per a la unió de les canonades alcaptador solar tèrmic; joc de ràcords rectes per a la unió de les canonades a l'interacumulador d'A.C.S. bidó de 10 l de fluid anticongelant. Inclús líquid de reblert per a captador solar tèrmic.
Inclou: Replanteig del conjunt. Col·locació de l'estructura de suport. Col·locació i fixació dels panells sobre l'estructura suport. Col·locació del sistema d'acumulació solar. Connexionat amb la xarxa de conducció d'aigua. Ompliment del circuit. Comprovació del seu correcte funcionament.
Criteri d'amidament de projecte: Nombre d'unitats previstes, segons documentació gràfica de Projecte.
Criteri de mesura d'obra: Es mesurarà el nombre d'unitats realment executades segons especificacions de Projecte.

| Codi | Ut | Descripció | Rendiment | Preu | Import |
|---|---|---|---|---|---|
| mt38vai205le | U | Captador solar tèrmic complet, partit, model auroSTEP plus 1.150 MID "VAILLANT", per a col·locació sobre col·locació integrada en teulada, format per un panell VFK 135 VD, en posició vertical, de 2033x1233x80 mm, superfície útil: 2,35 m², rendiment òptic: 0,814, coeficient de pèrdues primari 2,645 W/m²K i coeficient de pèrdues secundari 0,033 W/m²K², segons UNE-EN 12975-2, marc d'alumini, absorbidor amb tractament selectiu, coberta protectora amb vidre de seguretat de 3,2 mm d'espessor, interacumulador d'A.C.S. d'acer vitrificat per a drenatge automàtic VIH S1 150/4 B, eficiència energètica classe B, de 150 l, 600 mm de diàmetre, 1065 mm d'altura, amb bomba de circulació, centraleta solar i ànode de magnesi, canonades i suports per a integració en teulada. (material) | 1.000 | 3500.00 | 3500.00 |
| mt38vai538a | U | Bidó de 10 l de fluid anticongelant, "VAILLANT". (material) | 2.000 | 60.00 | 120.00 |
| mt38vai540a | U | Joc de canonades flexibles per a connexió de captador solar tèrmic a interacumulador d'A.C.S., de 10 m de longitud, "VAILLANT". (material) | 1.000 | 315.00 | 315.00 |
| mt38vai543a | U | Kit d'ompliment per a sistema de drenatge automàtic, "VAILLANT". (material) | 1.000 | 110.00 | 110.00 |
| mt38vai544a | U | Joc de ràcords colzats per a la unió de les canonades alcaptador solar tèrmic, "VAILLANT", de 10 mm de diàmetre. (material) | 1.000 | 30.00 | 30.00 |
| mt38vai545a | U | Joc de ràcords rectes per a la unió de les canonades a l'interacumulador d'A.C.S., "VAILLANT", de 10 mm de diàmetre. (material) | 1.000 | 30.00 | 30.00 |
| mo009 | h | Oficial 1ª instal·lador de captadors solars. (mà d'obra) | 3.889 | 30.63 | 119.12 |
| mo108 | h | Ajudant instal·lador de captadors solars. (mà d'obra) | 3.889 | 26.36 | 102.51 |
| % | % | Costos directes complementaris | 2 % | 4326.63 | 86.53 |
|  |  | Costos directes |  |  | 4413.16 |
